# Muster-Leistungsbeschreibung
Leistungsbeschreibung (GAEB 90, DA81)
Währung: EUR

## Remmers TC Floor WDD SR
Datum: 18.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Allgemeine VorbemerkungenDiffusionsfähige
Beschichtungen

Die verwendeten wasseremulgierbaren
Epoxydharzbindemittel sind nachweislich
physiologisch unbedenklich,
wasserdampfdiffusionsfähig und schwer entflammbar.

Die Systemkomponenten sind Bestandteil der AbZ
gemäß DIN EN 13813:2001-01 und sind somit geeignet
für Aufenthaltsräume gemäß LBO (z.B. Büros,
Verkaufsräume und öffentliche oder private
Einrichtungen). Weiterhin entsprechend sie in
weiten Teilen den Anforderungen OS 8 des DAStb.
(2001) bzw. DIN 1504 Teil 2.

Ebenso haben sich die Produkte in unabhängigen
Vergleichsuntersuchungen als unempfindlich
gegenüber Blasenbilung bei
delaminationsfördernden Bedingungen und
rückseitiger Hinterfeuchtung gezeigt
(Wasserlagerung bei osmose- bzw.
kapillardruckfördernden Bedingungen).

Bodenflächen unterliegen einem nutzungsbedingten
Verschleiß. Die Lebensdauer hängt dem entsprechend
im wesentlichen von der individuellen Nutzung ab.
Fließspachtelungen mit wasseremulgierbaren
Epoxydharzen weisen im Unterschied zu
Fließbeschichtungen mit lösemittelfreien
Epoxydharzen eine leichte Oberflächentextur auf.

Um den nutzungsbedingten Verschleiß zu reduzieren
und die Lebensdauer zu verlängern, sind
Bodenflächen einer Grund- und Unterhaltspflege zu
unterziehen.

Neben den Pflegemaßnahmen sind planerische
Maßnahmen empfehlenswert, um eine mechanische
Überbeanspruchung bzw. einen erhöhten Verschleiß
des Bodens zu vermeiden. Hierzu gehören
ausreichend große Schmutzrückhaltesysteme in
Eingangsbereichen sowie die Verwendung weicher
Kunststoff- oder Filzauflagen für Büromöbel und
Inventar.

Weitere Hinweise entnehmen Sie bitte den Remmers
Reinigungs- und Pflegehinweisen für
Bodenbeschichtungssysteme.

Die angegebenen Verarbeitungshinweise, Werkzeuge
und Verbrauchsangaben können nur als Empfehlung,
die auf eine langjährige Applikationserfahrung
beruhen, angenommen werden und müssen ggf. den
örtlichen Gegebenheiten angepasst werden.

*Hinweis*
Untergrund folgender dünnschichtiger
Aufbau

Bei dem dünnschichtigen, dem Untergrund folgenden
Systemaufbau können Spuren des Kugelstrahlens,
insbesondere in den Überlappungsbereichen nach der
Beschichtung sichtbar bleiben. Zur Erzielung einer
glatten Oberfläche ist eine
erforderlich.

**00001.0001 Untergrunduntersuchung und -prüfung**
Untergrund Prüfung und Dokumentation gemäß gültigen
Regelwerken.
Einheit: m2

**00001.0002 Untergrundvorbehandlung mit geeigneten Mitteln**
Untergrundvorbehandlung mit geeigneten Mitteln zur
Erzielung eines sauberen und tragfähigen
Untergrundes, frei von haftungsmindernden
Schichten.
Einheit: m2

**00001.0003 Grundierung mit einem wässrigen, pigm. 2K EP- Bindemittel (ADD)**
Liefern und Herstellen einer Grundierung des
vorbereiteten Untergrundes mit einem wässrigen,
lösemittelfreien, pigmentierten 2-K EP-Bindemittel.
Ggfs. dem Bindemittel 10 % Wasser zugeben.

gewählte Produkte oder gleichwertig:
Remmers Epoxy BS 2000 New
anteilig Remmers ADD 250

Farbton: nach Wahl des AG

Produktkenndaten - Epoxy BS 2000 New
Im Anlieferungszustand:
Komponente A, Komponente B, Mischung,
Viskosität (25 °C): 2000 mPa s, 200 mPa s, 800 mPa s,
Dichte (20 °C): 1,5 g/cm³, 1,1 g/cm³, 1,4 g/cm³,

Im ausreagierten Zustand:
Festkörpergehalt 55 M-%

Die genannten Werte stellen typische
Produkteigenschaften dar und sind nicht als
verbindliche
Produktspezifikationen zu verstehen.

Produktkenndaten - ADD 250
Form: Granulat
Farbe: weiß
Geruch: geruchlos
Dichte: 1,1 g/cm³ (Korndichte)

Verbrauch:
mind. 0,15 kg/m² Remmers Epoxy BS 2000 <6001-6010>
(je nach Saugfähigkeit/Porosität des Untergrundes)
zzgl. bis zu 10% Wasser
zuzugl. 0,005 kg/m² Remmers ADD 250 (ca. 2,5 %)
Einheit: m2

**00001.0004 Versiegelung mit einem wässrigen 2K EP-Bindemittel, rutschhemmend**
*** Grundposition ZZ 001.0
Liefern und Herstellen einer diffusionsfähigen,
seidenglänzenden Strukturversiegelung auf
vorbereitete Flächen
mit einem pigmentierten, wässrigen  2-K EP-
Bindemittel.
gewählte Produkte oder gleichwertig:
Remmers Epoxy BS 3000 SG New / ADD 250

Anwendungsbereiche Versiegelung in Remmers
WDD-Systemen- Kopfversiegelung von Remmers
WDD-Einstreubelägen- Versiegelung und
Einstreuschicht in DIBt-zugelassenen Systemen für
Aufenthaltsräume (AbZ Z-156.605-1414;
Z-156.605-1487)
Eigenschaften:
- Wasserdampfdiffusionsfähig
- Im ausreagierten Zustand physiologisch
unbedenklichProduktkenndaten:
Im Anlieferungszustand -
Komponente A, Komponente B, Mischung,
Viskosität (25 °C): 400 mPa s, 200 mPa s, 750 mPa
s,Dichte (20 °C): 1,5 g/cm³, 1,1 g/cm³, 1,4
g/cm³,
Im ausreagierten Zustand
Festkörpergehalt 65 M-%

Die genannten Werte stellen typische
Produkteigenschaften dar und sind nicht als
verbindliche Produktspezifikationen zu verstehen.

Verbrauch:
0,20-0,25 kg/m²  Epoxy BS 3000 SG
<6380-6389> (Farbton nach Wahl des Auftraggebers)
zzgl. 0,005 kg/m²  ADD 250 (ca. 2,5%) <6271>
Einheit: m2

**00001.0005 Versiegelung mit einem wässrig. 2K EP Bindemittel M, rutschhemmend**
*** Wahlposition ZZ 001.1
Liefern und Herstellen einer diffusionsfähigen,
matten Versiegelung auf vorbereitete Flächen
mit einem pigmentierten, wässrigen  2-K EP-
Bindemittel.

gewählte Produkte oder gleichwertig:
Remmers Epoxy BS 3000 M
Remmers ADD 250

Anwendungsbereiche:
- Versiegelung in Remmers WDD-Systemen oder
Kopfversiegelung in WDD-Einstreubelägen,
Versiegelung und Einstreuschicht in DIBt-zugelassenen
Systemen für Aufenthaltsräume (AbZ Z-156.605-1414)

Eigenschaften
- Wasserdampfdiffusionsfähig
- Im ausreagierten Zustand physiologisch unbedenklich
Produktkenndaten:
Im Anlieferungszustand -
Komponente A, Komponente B, Mischung,
Viskosität (25 °C): 750 mPa s, 750 mPa s, 1400 mPa s,
Dichte (20 °C): 1,4 g/cm³, 1,1 g/cm³, 1,4 g/cm³,

Im ausreagierten Zustand
Festkörpergehalt 68 M-%

Die genannten Werte stellen typische
Produkteigenschaften dar und sind nicht als
verbindliche Produktspezifikationen zu verstehen.

Verbrauch:
0,20-0,25 kg/m² Remmers Epoxy BS 3000 M
<6370-6379> (Farbton nach Wahl des Auftraggebers)
zzgl. 0,006 kg/m² Remmers ADD 250 (ca. 2,5%) <6271>
Einheit: m2
